# Sanierung Bettenhaus 2
Angebotsaufforderung (GAEB 90, DA83)
Eröffnung: 17.08.21 10:50
Währung: EUR
Auftraggeber: Sportschule Baden-Baden Steinbach im Badischen Sportbund Fre

## Malerarbeiten
Datum: 14.07.21

### 01 Malerarbeiten

*Hinweis*
BAUBESCHREIBUNG

Die Sportschule Steinbach plant den Umbau und die
Sanierung vom Bettenhaus 2, einem dreigeschossigen
Gebäude mit zentral gelegenen Haupttreppenhaus.

Im 2.OG werden vier bestehende Zimmer zu Rollstuhl
gerechten Zimmern umgebaut, die Wände werden versetzt
und die Bäder neu errichtet.
In 12 weiteren Zimmern werden die Bäder mit neuer
Sanitär-Installation und  Lüftern erneuert.
In den Zimmern werden Boden-, Wand- und Deckenflächen
erneuert, neue Türen werden eingebaut.
Die Elektroinstallation wird in Zimmern und Bädern
erneuert und neue Beleuchtung eingebaut.
Alle Räume erhalten eine neue Möblierung.
Im Flur wird ein Zimmer für den Studienleiter errichtet
mit neuem Bad.
Die Flure erhalten einen neuen Bodenbelag, Wand- und
Deckenanstrich.

Im 1.OG werden in 7 Zimmern die Bäder mit neuer
Sanitär-Installation und Lüftern erneuert.
In den Zimmern werden Boden-, Wand- und Deckenflächen
erneuert, die Türen werden erneuert.
Die Flure erhalten einen neuen Wand- und
Deckenanstrich, teilweise wird der Boden erneuert.
Die Elektroinstallation wird in Zimmern und Bädern
erneuert und neue Beleuchtung installiert.
Alle Räume erhalten eine neue Möblierung.
Ein Behinderten-WC wird in einem bestehenden Lagerraum
eingebaut.
Im Schwimmbadbereich wird eine neue Lehrerumkleide
errichtet.

Im EG werden in Teilbereichen die Böden aufbereitet und
die Wände und Decken gestrichen.
Bestehende Lagerräume werden renoviert.
Die Sanitärleitungen aus dem 1.OG werden über der Decke
im EG teilweise angeschlossen.
Hierfür werden in Teilbereichen die Gipskartondecken
demontiert und später wieder montiert.

Im KG werden neue Brandschutztüren eingebaut.
Ein Unterfluraufzug wird eingebaut, mit dem Lasten vom
EG ins KG befördert werden können.
Zum Aufzug wird ein neuer gepflasteter Fussweg
errichtet.

Das Treppenhaus erhält einen neuen Anstrich, die
Bodenbeläge werden aufbereitet, eine neue Beleuchtung
wird installiert.

Alle Zimmer werden mit Rauchmeldern ausgestattet, die
Brandmeldeanlage wird erweitert
und auf die Feuerwehr aufgeschaltet, die
Sicherheitsbeleuchtung wird ergänzt.
Die bestehende Aufzugsanlage am Treppenhaus wird
saniert und behindertengerechte Aufzugskabinen
eingebaut.

Lagerflächen für Material werden entlang der Südseite
am Gebäude bereitgestellt.
Materialanlieferungen sind mit der Bauleitung
abzustimmen.

Baustellen-WC´s mit Waschbecken werden bauseits bereit
gestellt.

Auf Grund der Covid-19-Situation sind die derzeit
gültigen Hygiene- und Gesundheitsschutzmassnahmen im
räumlichen Kontext zur Baustelle einzuhalten.
Im  Zugangsbereich zur Baustelle, im EG und im
Treppenhaus sind Masken zu tragen.

#### 01.01 Anstrich auf abgehängte Decken

**01.01.0001 Arbeitsgerüste Räume**
Liefern, Montage, Vorhalten und Demontage einschl.
Abtransport von erforderlichen Arbeitsgerüsten
für alle nachfolgend beschriebenen Malerarbeiten
Die Position gilt als einmalig vergütete Pauschale für
alle nachfolgenden Positionen (mehrfach erforderliches
Um- und Aufbauen der Gerüste ist in die Pauschale
einzurechnen).
Raumhöhen: ca. 2,55m
Vorhaltedauer: bis zur Fertigstellung der
Malerarbeiten.
Siehe beiliegende Pläne.
Menge: 1,000 psch

**01.01.0002 Abdeckung Boden**
Bestehende Bodenbeläge durch Abdeckung mit geeignetem
Abdeckmaterial (z.b. Malerteppich) vollflächig
abdecken.
Die Position gilt als einmalig vergütete Pauschale für
alle nachfolgenden Positionen (evtl. mehrfach
erforderliches
Verlegen der Abdeckungen ist in die Pauschale
einzurechnen).
Vorhaltedauer: bis zur Fertigstellung der
Malerarbeiten.
Nach Gebrauch sind die Abdeckungen wieder zu entfernen.
Hinweis:
Zu verlegende Gesamtfläche EG, 1.+2.OG
Menge: 670,000 m2

**01.01.0003 Deckenfläche reinigen**
Deckenflächen reinigen und mit lösungsmittelfreiem
Tiefgrund behandeln, zum späteren Anbringen von
Tapeten.
Untergrund: Gipsputzwände, Gipskartonwände und
Betondecken.
Raumhöhen: bis 2,70m

Angeb. Fabrikat:________________________
  (vom Bieter einzutragen)
Menge: 670,000 m2

**01.01.0004 Beschichtung GK-Decke**
Herstellen von Beschichtungen auf vorbehandelten
GK-Deckenflächen mit lösungsmittelfreier
Dispersionsfarbe, scheuerbeständig.
Ausführung in mind. 2 Arbeitsgängen, gestrichen oder
gerollt; vorhandene Einbauteile bzw. angrenzende
Bauteile sind abzukleben oder abzudecken.
Farbe: weiß bis hell getönt, Farbton gemäß Farbkarte
(z.B. NCS), nach Wahl des AG.
Einbauort: EG, 1.+2.OG

Angeb. Fabrikat:_______________________
  (vom Bieter einzutragen)
Menge: 670,000 m2

#### 01.02 Anstrich auf Beton FT-Decken

**01.02.0001 Deckenfläche reinigen**
Deckenflächen reinigen und mit lösungsmittelfreiem
Tiefgrund behandeln, zum späteren Anbringen von
Tapeten.
Untergrund: Gipsputzwände, Gipskartonwände und
Betondecken.
Raumhöhen: bis 2,70m

Angeb. Fabrikat:________________________
  (vom Bieter einzutragen)
Menge: 30,000 m2

**01.02.0002 Beschichtung Decken**
Herstellen von Beschichtungen auf vorbehandelten
Deckenflächen der Beton-Fertigteildecken, mit
lösungsmittelfreier Dispersionsfarbe, scheuerbeständig.
Ausführung in mind. 2 Arbeitsgängen, gestrichen oder
gerollt; vorhandene Einbauteile bzw. angrenzende
Bauteile sind abzukleben oder abzudecken.
Farbe: weiß bis hell getönt, Farbton gemäß Farbkarte
(z.B. NCS), nach Wahl des AG.

Angeb. Fabrikat:________________________
  (vom Bieter einzutragen)
Menge: 30,000 m2

**01.02.0003 Beschichtung Treppenuntersichten**
Herstellen von Beschichtungen auf vorbehandelten
Untersichten der Beton-Fertigteildecken,
lösungsmittelfreier Dispersionsfarbe, scheuerbeständig.
Ausführung in mind. 2 Arbeitsgängen, gestrichen oder
gerollt; vorhandene Einbauteile bzw. angrenzende
Bauteile sind abzukleben oder abzudecken.
Farbe: weiß bis hell getönt, Farbton gemäß Farbkarte
(z.B. NCS), nach Wahl des AG.

Angeb. Fabrikat:________________________
  (vom Bieter einzutragen)
Menge: 40,000 m2

**01.02.0004 Beschichtung Treppenwangen**
Herstellen von Beschichtungen auf vorbehandelten
Seitenwangen der Beton-Fertigteildecken,
lösungsmittelfreier Dispersionsfarbe, scheuerbeständig.
Ausführung in mind. 2 Arbeitsgängen, gestrichen oder
gerollt; vorhandene Einbauteile bzw. angrenzende
Bauteile sind abzukleben oder abzudecken.
Farbe: weiß bis hell getönt, Farbton gemäß Farbkarte
(z.B. NCS), nach Wahl des AG.

Angeb. Fabrikat:________________________
  (vom Bieter einzutragen)
Menge: 65,000 m2

**01.02.0005 Fertigteilfugen**
Bewegungsfugen der Betonfertigteilstösse der
Untersichten der FT-Decken und FT-Treppenläufe ( im
Innenbereich mit elastischem Dichtstoff füllen und
ebenspachteln, im Anschlußbereich von Beton zu Beton
und zu gemauerten Treppenhauswänden.
Farbton: nach Wahl des AG

Angeb. Fabrikat:________________________
  (vom Bieter einzutragen)
Menge: 25,000 m

#### 01.03 Innenwände

**01.03.0001 Wandfläche reinigen**
Wandflächen reinigen und mit lösungsmittelfreiem
Tiefgrund
behandeln, zum späteren Anbringen von Tapeten.
Untergrund: Gipsputzwände, Gipskartonwände und -decken.
Raumhöhen: bis 2,55m

Angeb. Fabrikat:________________________
  (vom Bieter einzutragen)
Menge: 2400,000 m2

**01.03.0002 Haftgrundierung**
Untergrundvorbereitung von vorbeschriebenen bestehenden
Wandflächen, sowie neuen Gipskarton Wandflächen
(vom Trockenbauer gestellt), zum nachfolgenden
Aufbringen
von Tapeten (Glasfasergewebe),
in Form von Aufbringen einer geeigneten
Haftgrundierung.
Einbauort: KG, EG, 1.+2.OG

Angeb. Fabrikat:________________________
  (vom Bieter einzutragen)
Menge: 1000,000 m2

**01.03.0003 Tapezieren Wandfläche Glasfaser**
Tapete auf vorbehandelten Wandflächen auf Stoß mit
geeignetem
Kleber fachgerecht einbetten.
Raumhöhe: bis 2,55m
Einbauort: KG, EG, 1.+2.OG
Fabrikat: STO, Glasfaser 111P (fein) oder glw.

Angeb. Fabrikat:________________________
  (vom Bieter einzutragen)
Menge: 150,000 m2

**01.03.0004 Tapezieren Wandfläche mit Rauhfaser**
Tapete auf vorbehandelten Wandflächen auf Stoß
mit geeignetem Kleber fachgerecht einbetten.
Raumhöhe: bis 2,55m
Einbauort: KG, EG, 1.+2.OG
Fabrikat: ERFURT, Kornart mittel, weiß, o.glw.

Angeb. Fabrikat:________________________
  (vom Bieter einzutragen)
Menge: 150,000 m2

**01.03.0005 Wandfläche mit Streichputz**
Organ. Dispersionsfarbe füllend,
Streichputzbeschichtung
Zwischen- und Schlussbeschichtung - matte gefüllte
Dispersionsfarbe mit Streichputzcharakter
Liefern und Auftragen einer matten, grob gefüllten
(Korngröße 0,5 mm), streich- und rollfähigen Wandfarbe
auf Dispersionsbasismit Streichputzcharakter
Raumhöhe: bis 2,55m
Einbauort: KG, EG, 1.+2.OG
Produkt: StoColor S (fein, grob), o.glw.

Angeb. Fabrikat:________________________
  (vom Bieter einzutragen)
Menge: 30,000 m2

**01.03.0006 Beschichtung Wand**
Herstellen von Beschichtungen auf vorbehandelten
Wandflächen mit lösungsmittelfreier Dispersionsfarbe,
scheuerbeständig.
Ausführung in mind. 2 Arbeitsgängen, gestrichen oder
gerollt; vorhandene Einbauteile bzw. angrenzende
Bauteile sind abzukleben oder abzudecken.
Einbauort: KG, EG, 1.+2.OG
Farbe: weiß bis hell getönt, Farbton gemäß Farbkarte
(z.B. NCS), nach Wahl des AG.

Angeb. Fabrikat:________________________
  (vom Bieter einzutragen)
Menge: 2400,000 m2

**01.03.0007 Zulage Vollton zu Pos. *****
Zulage zu vorbeschriebenen Beschichtungen für
die Ausführung in dunklen Farbtönen (Vollton).
Menge: 400,000 m2

**01.03.0008 Bewegungsfugen**
Bewegungsfugen im Innenbereich mit elastischem
Dichtstoff
füllen, im Anschlußbereich verschiedener Baustoffe.
Material: Acrylat, streichfähig
Farbton: nach Wahl des AG

Angeb. Fabrikat:________________________
  (vom Bieter einzutragen)
Menge: 40,000 m

**01.03.0009 Leibungen**
Leibungen von Fenstern, Türen und Öffnungen, wie in
vorgenannter Position beschichten
Leibungstiefe: 15-20cm
Fabrikat: Brillux o.glw.

Angeb. Fabrikat:________________________
  (vom Bieter einzutragen)
Menge: 300,000 m

#### 01.04 Beschichtung Geländer von Innentreppe

**01.04.0001 Vorbehandlung Stahl-Profile, Geländerpfosten**
Beschichtete Stahlprofile des Geländers fachgerecht
anschleifen, entfetten und säubern, bestehend aus:
- Pfosten als einfaches Rechteckrohr 30mmx60mm,
  Länge ca. 1,20m,
- 3 Stck. Stützen aus rechteckrohr 80 x 80mm, l=3,00m
Vorschriften der DIN 55 928, Teil 4 sind zu beachten
Ort: Geländer Innentreppe in KG, EG, 1.OG
s. Grundrisse anbei
Menge: 50,000 St

**01.04.0002 Grundanstrich Stahl-Profile, Geländerpfosten**
Innen-Geländer wie in Vorposition beschrieben mit
Korral-Primer, weiss, spritzfertig eingestellt,
dünnschichtig,
gleichmäßig spritzen. Farbton: weiß
Ort: Geländer Innentreppe in KG, EG, 1.OG
s. Grundriss anbei
Menge: 50,000 St

**01.04.0003 Zwischenanstrich Stahl-Profile, Geländerpfosten**
Innen-Geländer wie in Vorposition beschrieben mit
Korral-Eisenglimmer unverdünnt, dünnschichtig,
gleichmäßig spritzen.
Farbton: RAL 9007 seidenglänzend Spritzdruck 3 - 4 bar,
Düsengröße 1,5 - 2 mm, Kreuzgänge 1 - 2 mal Verdünnung
max.10 %,Viskosität 50 Sek.DIN 4 (20° C)
Viskosität  50 Sek. DIN 4 (20° C)
Ort: Geländer Innentreppe in KG, EG, 1.OG
s. Grundriss anbei
Menge: 50,000 St

**01.04.0004 Schlußanstrich Stahl-Profile, Geländerpfosten**
Innen-Geländer wie in Vorposition beschrieben mit
Korral-Eisenglimmer unverdünnt, dünnschichtig,
gleichmäßig spritzen.
Farbton: RAL 9007 seidenglänzendSpritzdruck 3 - 4 bar,
Düsengröße 1,5 - 2 mm, Kreuzgänge 1 - 2 mal
Verdünnung max. 10 %, Viskosität  50 Sek. DIN 4 (20° C)
Ort: Geländer Innentreppe in KG, EG, 1.OG
s. Grundriss anbei
Menge: 50,000 St

**01.04.0005 Vorbehandlung waagerechte Stahl-Profile**
Beschichtete waagerechte Stahlprofile des Geländers
fachgerecht anschleifen, entfetten und säubern,
bestehend aus:
- Handlauf als Rechteckrohr 40mm x 120mm
- Ober- und Untergurt als Rechteckrohr 30mm x 20mm
Vorschriften der DIN 55 928, Teil 4 sind zu beachten
Ort: Geländer Innentreppe in KG, EG, 1.OG
s. Grundrisse anbei
Menge: 45,000 m

**01.04.0006 Grundanstrich waagerechte Stahl-Profilen**
Waagerechte Stahlprofile von Innen-Geländer wie in
Vorposition beschrieben mit Korral-Primer, weiss,
spritzfertig eingestellt, dünnschichtig,
gleichmäßig spritzen. Farbton: weiß
Ort: Geländer Innentreppe in KG, EG, 1.OG
s. Grundriss anbei
Menge: 45,000 m

**01.04.0007 Zwischenanstrich waagerechte Stahl-Profilen**
Waagerechte Stahlprofile von Innen-Geländer wie in
Vorposition beschrieben mit Korral-Eisenglimmer
unverdünnt, dünnschichtig, gleichmäßig spritzen.
Farbton: RAL 9007 seidenglänzend Spritzdruck 3 - 4 bar,
Düsengröße 1,5 - 2 mm, Kreuzgänge 1 - 2 mal Verdünnung
max.10 %,Viskosität 50 Sek.DIN 4 (20° C)
Viskosität  50 Sek. DIN 4 (20° C)
Ort: Geländer Innentreppe in KG, EG, 1.OG
s. Grundriss anbei
Menge: 45,000 m

**01.04.0008 Schlußanstrich waagerechte Stahl-Profilen**
Waagerechte Stahlprofile von Innen-Geländer wie in
Vorposition beschrieben mit Korral-Eisenglimmer
unverdünnt, dünnschichtig, gleichmäßig spritzen.
Farbton: RAL 9007 seidenglänzend Spritzdruck 3 - 4 bar,
Düsengröße 1,5 - 2 mm, Kreuzgänge 1 - 2 mal
Verdünnung max. 10 %, Viskosität  50 Sek. DIN 4 (20° C)
Ort: Geländer Innentreppe in KG, EG, 1.OG
s. Grundriss anbei
Menge: 45,000 m

**01.04.0009 Vorbehandlung Holzfüllung, Geländer**
Lackierte Holzfüllung des Geländers fachgerecht
anschleifen und säubern, bestehend aus:
- Holzbrett als Füllung d=22mm, b=230mm
Ort: Geländer Innentreppe in KG, EG, 1.OG
s. Photos anbei
Menge: 45,000 m

**01.04.0010 Vorlackierung Holzfüllung, Geländer**
Holzfüllung des Geländers wie in Vorposition
beschrieben fachgerecht vorlackieren, mit
lösungsmittelhaltigem Vorlack
Ort: Geländer Innentreppe in KG, EG, 1.OG
s. Photos anbei
Menge: 45,000 m

**01.04.0011 Endlackierung Holzfüllung, Geländer**
Holzfüllung des Geländers wie in Vorposition
beschrieben fachgerecht seidenmatt endlackieren, mit
lösungsmittelhaltigem Endlack
Ort: Geländer Innentreppe in KG, EG, 1.OG
s. Photos anbei
Menge: 45,000 m

#### 01.05 Stundenlohnarbeiten

**01.05.0001 Stundenlohnarbeiten Vorarbeiter**
Für evtl. erforderliche Arbeiten, die nicht im
Leistungsverzeichnis erfaßt sind und gegen Nachweis zur
Ausführung kommen, werden verrechnet für:
Vorarbeiter
Menge: 10,000 Std

**01.05.0002 Stundenlohnarbeiten Facharbeiter**
Für evtl. erforderliche Arbeiten, die nicht im
Leistungsverzeichnis erfaßt sind und gegen Nachweis zur
Ausführung kommen, werden verrechnet für:
Facharbeiter
Menge: 10,000 Std

**01.05.0003 Stundenlohnarbeiten Helfer**
Für evtl. erforderliche Arbeiten, die nicht im
Leistungsverzeichnis erfaßt sind und gegen Nachweis zur
Ausführung kommen, werden verrechnet für:
Helfer
Menge: 10,000 Std

USt %: 19,00
